# Erweiterung Sporthalle Mücheln -02.2021
Angebotsaufforderung (GAEB DA XML 3.3, DA83)
Projekt: 20/04a
Währung: EUR
Erstellt mit: GXML Toolbox V3.3 R20220330, ORCA AVA 26.0.6 26.00.06, 26.01.2026

## Vorbemerkungen
Vorbemerkungen

Bauvorhaben: Sporthalle Mücheln
 Eptinger Rain
 06249 Mücheln

 Flurstück: 14/228, Flur: 30
 Gemarkung: Mücheln
 Gemeinde: Stadt Mücheln

Bauherr: Stadt Mücheln
 Markt 1
 06249 Mücheln

Das zu bearbeitende Objekt, Sporthalle, befindet sich im Eptinger Rain in Mücheln (Geiseltal). In den letzten Jahren wurden Dächer funktional und energetisch saniert.
Desweiteren wird auf der Ostseite der Halle ein Anbau errichtet. Aktuell beabsichtigt beabsichtigt der Bauherr die Sanierung der Fassaden durch Einbau eines WDVS.
Der Baukörper besteht aus einer über 10 m hohen Sporthalle und drei niedrigeren eingeschossigen Anbauten (H ca. 3-5 m) im Osten, Süden und Norden. Teile der Fassade befinden sich über Dächern (Trapezblech mit Wärmedämmung und Abdichtung).
Die Attiken der aufgehenden Wandbauteile sind bei vorangegangenen Sanierungen bereits mit Dachüberständen ausgerüstet worden.

Der Fußwegbereich zwischen südlicher Hallenfassade und der Straße liegt an einem Fußweg zum
benachbarter Kindergarten

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
Lageplan Grundriss

## 07 Gerüstbauarbeiten

### Titel 01 Vorarbeiten Einrichtung

**01.1 Baustelleneinrichtung, Standard**
*** Pauschalposition
Einrichten, Vorhalten über die vereinbarte Leistungszeit sowie
Räumen der Baustelle und Wiederherstellen des Geländes
einschl. Entfernen von Fundamenten und Verunreinigung, mit
folgenden in den Pauschalpreis einzurechnenden Leistungen,
soweit sie nicht in nachfolgenden Einzelpositionen erfasst sind:
-  Freimachen des Baugeländes
-  Baustraßen, Bauwege
-  Lager- und Arbeitsplätze
-  Verkehrssicherungseinrichtung einschl. Leistung zur
Verkehrssicherung
-  Kommunikationseinrichtungen
-  Tages- und Wohnunterkünfte
-  Lagerräume, Werkstatt, Magazin, Unterstelleinrichtungen
-  Maschinen, Geräte, Werkzeuge
-  Begehbare Abdeckungen
-  Gebühren im Zusammenhang mit der Baustelleneinrichtung,
soweit nicht durch Vorschriften anders geregelt
Menge: 1,000 psch

**01.2 Standsicherheitsnachweis, Gerüst**
*** Pauschalposition
Standsicherheitsnachweis für gesamte Gerüstkonstruktion, sowie für die herzustellenden Gerüstüberbrückungsbereiche ,Befestigungsmittel,Hebezeuge, Bauaufzüge u.dgl., unter
Berücksichtigung der am Gebäude gegebenen
Verankerungsmöglichkeiten.
Nachweis der Gerüstverankerung am Gebäude
nach Erfordernis.
Die statische Berechnung ist dem Bauherrn vorzulegen.
Art des Gerüsts  : Arbeits- und Schutzgerüst für WDVS-Arbeiten
Aufstellort  : Fassade (Porenbetonfassade), KS-Mauerwerk
Menge: 1,000 psch

**01.3 Verankerungsplan, Fassadengerüst**
Verankerungsplan für Fassaden-/ Arbeitsgerüste erstellen.
für gesamtes Gerüste des Leistungsverzeichnisses
Menge: 1,000 St

**01.4 Planenabdeckung unter Gerüst**
Abdecken des Gerüstaufstellbereichs mit PE-Planen
über die gesamte Bauzeit
nach Rückbau des Gerüstes ist die Plane wieder
zu entfernen/ entsorgen
Planenbreite : ca. 1,50 -2,50 m
Menge: 200,000 m²

**01.5 Schutzplane auf vorhandenes Flachdach mit Gefälle**
Schutzplane auf vorhandenes Flachdach mit Gefälle
Dachgefälle ca. 4°-7°
Inkl. Fixierung mit Bohlen oder ähnlichen
für gesamte Gerüststandzeit im Dachbereich
Menge: 130,000 m²

**01.6 Facharbeiter/-in Stundenlohnarbeiten**
Stundenlohnarbeiten durch Facharbeiter/-in
auf Anordnung des AG ausführen, werden gesondert vergütet.
Menge: 6,000 h

### Titel 02 Gerüstbau

**02.1 Lastverteilplatten aus Holzwerkstoffplatten**
Lastverteilplatten aus Holzwerkstoffplatten, dicht gestoßen,
unter Gerüst verlegen, einschl. Abbau und Abtransport nach Ende der Arbeiten.
Einsatzzeit: gesamte Standzeit Gerüst.
Plattendicke :bis 60 mm
nach Angebe Bauleitung
Menge: 90,000 m²

**02.2 Gerüstunterbau, auf vorhandenes Flachdach**
Unterbau und Verteilerbohlen/Hölzer auf Flachdach mit Dämmung
Zur Lastverteilung unter den Gerüstrahmen
inkl. Höhenausgleich von Gefälle
für aufzustellende Gerüste W09 auf den nördlichen, östlichen und südlichen Anbaudächern der Sporthalle
Dachgefälle ca. 4°-7°
für gesamte Gerüststandzeit
Abrechnung erfolgt nach Stück Verteilerfläche unter Gerüstrahmen auf der Dachfläche im Aufstellbereich.
Die Lastverteilung muss mit Gerüstbohlen (2-lagig) oder Kanthölzern erfolgen (Höhe mind. 5-6cm, Breite ca. 25-30cm).
Lastverteilungsfläche vor und hinter dem Rahmen ca. 1m.
(Gesamtlänge der Lastverteilung längs des Gerüstes unter Gerüstrahmen ca. 2m)
Menge: 37,000 St

**02.3 Schützen der bestehenden Abdichtung Holzplatten**
Schützen der bestehenden Abdichtungslage
Dach mit Dämmung+ Kunststoffabdichtungsbahn
Standfußfläche/ Lastverteilungsfläche der Flachdächer mittels allen erforderlichen Holzplattenunterlagen mit textiler Unterlage zum Schutz und erforderlicher  Folienabdeckung.
Das Flachdach darf inkeinem Fall beschädigt werden.
Breiten ca. 150-200cm
Aufbau: PE-Folie/ Plane + textile Unterlage+ Holzplatten
Standzeit: gesamte Standzeit des Fassadengerüstes auf Flachdach (Neigung bis ca. 5-7°)
Menge: 130,000 m²

**02.4 Fassadengerüst, Metallgerüst, LK3, W09**
Fassaden-Metallgerüst, als Standgerüst;
nach den Erfordernissen der Bau-BG und
den derzeit gültigen UVV liefern, aufbauen, vorhalten und nach Beendigung der
Arbeiten wieder abbauen und abfahren.
inkl. allen notwendigen Gerüstbauteilen, Fußplatte/ Fußbohle
einzurechnen ist ein Geländehöhenausgleich bis ca. 25 cm
Höhe oberste Belagfläche : bis ca.10 m ü.
Stellbereich : Außenbereich vor Bestandssporthalle
und Dachfläche der Sporthallenanbauten (Sozialtrakt und Tribünenbereich)
Gerüstlastgruppe : 3 (2,0 kN/m²)
Belagbreite : W09 - mind. 0,90 m
Höhenklasse: H2
Gerüst wird für Montagearbeiten von WDVS und Arbeiten an Ortgang/ Traufe und Attika benötigt inkl. Montage und Demontage von RW-Fallleitungen, Montage PV-Anlage.
Verankerungsgrund: Porenbeton, Mauerwerk oder Beton
inkl. Gerüstanpassungsarbeiten während der Bauzeit,
Aufbau und Abbau in Teilabschnitten (nach Baufortschritt usw.)
und Anpassung für Fassadenarbeiten.
In den Angebotspreis sind mehrere Anfahrten mit einzukalkulieren (5-6).
Menge: 1750,000 m²

**02.5 Fassadengerüst, Gebrauchsüberlassung**
Fassadengerüst als Standgerüst;
für Gerüst LK3, W09
Gebrauchsüberlassung für gesamte Einsatzzeit,
geplant: ca. 19-23 Wochen
Menge: 36750,000 m²/W

**02.6 Erschwernis Gerüst, Dach**
Erschwernis für das Aufstellen des Gerüstes auf Anbau-Dachfläche (Flachdach) Vor-Ort-Begehung ist vor Angebotsabgebe zu empfehlen
Abrechnung nach Aufstandslänge Gerüst.
Dachhöhe Anbau  :  bis ca. 5,0 m
Menge: 107,000 m

**02.7 Innengeländer**
Innengeländer gem . Verordnung BG Bau
liefern und montieren an vorbeschriebenes Gerüst
inkl. Anpassungsarbeiten/ Rückbau während der Bauzeit in Teilabschnitten
Ort: Dachbereich, an Treppen und Leiteraufgängen und nach Angabe BÜ
Menge: 650,000 m

**02.8 Innengeländer Verlängerung**
Innengeländer
Gebrauchsüberlassung für gesamte Einsatzzeit,
geplant: ca. 19-23 Wochen
Menge: 13650,000 m/Wo

**02.9 Belagverbreiterung 30 cm, Fassadengerüst Innenseite**
Belagverbreiterung Fassadengerüst Innenseite;
liefern und montieren an vorbeschriebenes Gerüst
inkl. Anpassungsarbeiten/ Rückbau während der Bauzeit in Teilabschnitten
Höhe der Arbeitslage : bis ca. 10 m über Gelände
Breite neue Lage : 30 cm
Lastklasse : 3
Menge: 160,000 m

**02.10 Belagverbreiterung 30 cm, Gebrauchsüberlassung**
Belagverbreiterung 30 cm Verlängerung der Gebrauchsüberlassung für gesamte Einsatzzeit,
geplant: ca. 19-23 Wochen
Menge: 3360,000 m/Wo

**02.11 Belagverbreiterung 60 cm, Fassadengerüst Innenseite**
Belagverbreiterung Fassadengerüst Innenseite;
liefern und montieren an vorbeschriebenes Gerüst
inkl. Anpassungsarbeiten/ Rückbau während der Bauzeit in Teilabschnitten
Höhe der Arbeitslage : bis ca. 10 m über Gelände
Breite neue Lage : 60 cm
Lastklasse : 3
Menge: 20,000 m

**02.12 Belagverbreiterung 60 cm, Gebrauchsüberlassung**
Belagverbreiterung 60cm Verlängerung der Gebrauchsüberlassung für gesamte Einsatzzeit,
geplant: ca. 19-21 Wochen
Menge: 420,000 m/Wo

**02.13 Schutzdach an Fassadengerüsten**
Schutzdach an Fassadengerüsten gemäß DIN 4420-1, mit vertikaler oder geneigter Bordwand, in der ersten Gerüstebene herstellen, mit Rieselschutzfolie.
an Stirn- und Längsseite des Gerüstes
Höhe Bordwand: mind. 0,60 m
Ort: im Bereich der Gebäudezugänge
Menge: 3,000 m

**02.14 Schutzdach, Gebrauchsüberlassung**
Schutzdach;
Gebrauchsüberlassung für gesamte Einsatzzeit,
geplant: ca. 19-23 Wochen
Menge: 63,000 mWo

**02.15 Podesttreppe, Fassadengerüst**
Podesttreppen an vorbeschriebenem Fassadengerüst,
Grundfläche : ca. 0,70 / 2,50 - 3,00 m
Gerüsthöhe : bis 11 m
Abrechnung tatsächliche Höhe
Höhe oberste Lage: bis ca. 10 m
Menge: 30,000 m

**02.16 Podesttreppe, Gebrauchsüberlassung**
Zusätzliche Vorhaltung der Podesttreppe am
Fassadengerüst,
Gebrauchsüberlassung für gesamte Einsatzzeit,
geplant: ca. 19-23 Wochen
Menge: 630,000 m/Wo

**02.17 Gerüstträger/ Gerüstbrücke als Gitterkonstruktion**
Gerüstträger/ Gerüstbrücke als Gitterkonstruktion für den Überbau von Überbrückungsbereichen.
Ort: nach Angabe Bauleitung
Inkl. aller notwendigen Verbindungsteile zwischen den Gitterträgern und den Fassadengerüst
Trägerlänge : bis ca. 6 m
Belagbreite Gerüst : 0,90 m
Gerüstgruppe : 3 (2,0 kN/m²)
Höhe Sporthalle : ca. 10,50m
Höhe Dach Anbaugebäude : ca. 4,00-5,00 m
Dachneigung : ca. 5°
Lastklasse : 3
Menge: 12,000 m

**02.18 Gerüstträger, Gebrauchsüberlassung**
Gerüstträger in Gitterkonstruktion für die Überbrückung von
Durchfahrten u. dgl.
Gebrauchsüberlassung für gesamte Einsatzzeit,
geplant: ca. 19-23 Wochen
Menge: 252,000 m/Wo

**02.19 Gerüstverstärkung, Aufzug**
Gerüstverstärkung in Form zusätzlicher Bauteile, zusätzlicher
Verankerungen und sonstiger, da mit verbundener Leistungen
in voller Gebäudehöhe, zur Aufnahme der Lasten eines
Lastenaufzuges.
Gebäudehöhe : bis ca. 11,0 m
Nennlast Aufzug : 10 kN
Menge: 1,000 St

**02.20 Dachfanggerüst**
Dachfanggerüst durch Erweiterung des Fassadengerüstes im
Bereich der Traufe;
Für die Ausführung folgender Arbeiten: Blitzschutz/ WDVS
inkl. Gerüstanpassungsarbeiten während der Bauzeit
Höhe Dachfang : ca. 2 m
Die Verkleidung mit Schutznetzen ist mit einzurechnen.
Ort: an Flachdachbereichen mit und ohne Attika
Menge: 40,000 m

**02.21 Dachfanggerüst, Gebrauchsüberlassung**
Dachfanggerüst auf Fassadengerüst;
Gebrauchsüberlassung
geplant: ca. 19-23 Wochen
Menge: 840,000 m/Wo

**02.22 Gerüstbekleidung, Gittergewebe**
Vollflächige Gerüstbekleidung mit Gittergewebe/ engmaschigen
Netzen als Staubschutz und Sonnenschutz.
Winddurchlässig
Ort: nach Angabe Bauleitung
Menge: 600,000 m²

**02.23 Gerüstbekleidung, Gittergewebe,Gebr.überl.**
Vollflächige Gerüstbekleidung gemäß DIN 4420-1 mit
Gittergewebe.
Gebrauchsüberlassung
Menge: 12600,000 m²/W

**02.24 Gerüstverankerung mit WDVS-Fassadendübel**
Gerüstverankerung mit zugelassenen WDVS -Fassadendübel/ Ankerbrücke. (Konfektionierte Sondergerüstanker für WDVS)
Abrechnung nach eingerüsteter Fassadenfläche als Zulage.
über gesamte Standzeit des Gerüstes
Inkl. Einbau der Anker und Rückbau der Anker bei Gerüstrückbau
Dicke WDVS : bis 14-18 cm
Menge: 1750,000 m²
